# PC: ACONDICIONAMIENTO DE TRAMO ENLOSADO EN AS AVENIDAS EN EL ÁMBITO DEL CONVENIO ABRIR VIGO AL MAR. VIGO. PONTEVEDRA.

- Propiedad del archivo: SOFT S.A.
- Formato: FIEBDC-3/2012
- Programa: Presto 13.00
- Tipo: presupuesto
- Fecha de los precios: 16/02/2016
- Divisa: EUR
Importe: 1696291.15

## 01 ACTUACIONES PREVIAS (14/09/2015)
Importe: 136130.34

**DESMMOBU1** ud DESMONTAJE Y RETIRADA DE MOBILIARIO URBANO EXISTENTE
14 ud × 84.14 = 1177.96
ud. Desmontaje y retirada de mobiliario urbano existente por medios mecanicos y con ayudas manuales, incluido carga y transporte a Depósito o vertedero autorizado según R.D. 105/2.008 o posterior reinstalación según el criterio de la D.O.

| Código | Ud | Descripción | Rendimiento | Precio | Importe |
|---|---|---|---|---|---|
| U01AA007 | h | Oficial (mano de obra; 21/03/2016) | 1 | 16.5 | 16.50 |
| MAOAQ002 | h | Peón ordinario (mano de obra; 18/10/2016) | 3 | 14.8 | 44.40 |
| U37AD000 | h | Motocompresor (maquinaria) | 0.5 | 9.66 | 4.83 |
| U02AA008 | h | Retro-martillo rompedor 600 (maquinaria) | 0.05 | 36.4 | 1.82 |
| U02JK005 | h | Camión grúa autocargable hasta 10 t (maquinaria) | 0.35 | 33.81 | 11.83 |
| %CI | % | Costes indirectos..(s/total) (21/03/2016) | 6 % | 79.38 | 4.76 |
|  |  | Total |  |  | 84.14 |

| Medición | Uds. | Parcial |
|---|---|---|
| Tramo 2 | 14 | 14.00 |
| Total |  | 14 |

**DEMOLPAV** m² DEMOLICIÓN DE PAVIMENTO EXISTENTE
6623.91 m² × 4.09 = 27091.79
m². Demolición de pavimentos existentes ( inckuido mortero) de todo tipo y saneo de firmes, hasta 60 cm de espesor, incluso desmontaje de cableados y conducciones existentes, ayudas con excavaciones manuales, excavaciones en mina, p.p. de corte complementario con radial si fuera necesario, incluso p.p. catas necesarias para la deteccion de servicios existentes. Incluso carga y del material sobrante.

| Código | Ud | Descripción | Rendimiento | Precio | Importe |
|---|---|---|---|---|---|
| U01AA007 | h | Oficial | 0.005 | 16.5 | 0.08 |
| MAOAQ002 | h | Peón ordinario | 0.1 | 14.8 | 1.48 |
| U02AA008 | h | Retro-martillo rompedor 600 | 0.05 | 36.4 | 1.82 |
| U37AD000 | h | Motocompresor | 0.05 | 9.66 | 0.48 |
| %CI | % | Costes indirectos..(s/total) | 6 % | 3.86 | 0.23 |
|  |  | Total |  |  | 4.09 |

| Medición | Uds. | Largo | Parcial |
|---|---|---|---|
| Zona Gris Alba | 1 | 389.52 | 389.52 |
| Zona azul platino | 1 | 6234.39 | 6234.39 |
| Subtotal |  |  | 6623.91 |
| Total |  |  | 6623.91 |

**DESMBORD** m DESMONTAJE DE BORDILLO EXISTENTE
28.62 m × 3.49 = 99.88
m. Desmontaje de bordillo de granito, por medios mecánicos y manuales y retirada del mismo. Incluido acopio, carga y transporte del material aprovechable a Depósito.

| Código | Ud | Descripción | Rendimiento | Precio | Importe |
|---|---|---|---|---|---|
| U01AA007 | h | Oficial | 0.05 | 16.5 | 0.83 |
| MAOAQ002 | h | Peón ordinario | 0.15 | 14.8 | 2.22 |
| U37AD000 | h | Motocompresor | 0.025 | 9.66 | 0.24 |
| %CI | % | Costes indirectos..(s/total) | 6 % | 3.29 | 0.20 |
|  |  | Total |  |  | 3.49 |

| Medición | Uds. | Largo | Parcial |
|---|---|---|---|
| Tramo 2 Zona CC A Laxe | 1 | 28.62 | 28.62 |
| Total |  |  | 28.62 |

**DESMFARL** Ud DESMONTAJE DE FAROLA EXISTENTE
16 Ud × 212.03 = 3392.48
ud. Desmontaje de farola existente por medios mecanicos y con ayudas manuales, retirada de la misma, incluido acopio previo, demolicion de cimentacion si fuese necesario, carga y transporte del material a Depósito o lugar establecido para su reparación.

| Código | Ud | Descripción | Rendimiento | Precio | Importe |
|---|---|---|---|---|---|
| U01AA007 | h | Oficial | 1 | 16.5 | 16.50 |
| MAOAQ002 | h | Peón ordinario | 2 | 14.8 | 29.60 |
| U37AD000 | h | Motocompresor | 0.5 | 9.66 | 4.83 |
| U02OD105 | h | Autogrúa hidraúlica hasta 80 t (maquinaria; 01/03/2019) | 1.5 | 99.4 | 149.10 |
| %CI | % | Costes indirectos..(s/total) | 6 % | 200.03 | 12.00 |
|  |  | Total |  |  | 212.03 |

| Medición | Uds. | Parcial |
|---|---|---|
| Tramo 2 |  |  |
| Farolas | 15 | 15.00 |
| Poste cámara | 1 | 1.00 |
| Subtotal |  | 16.00 |
| Total |  | 16 |

**RFLAQ0001** m².c FRESADO DE PAVIMENTO (14/09/2015)
61858.48 m².c × 1.5 = 92787.72
cm/m2 de fresado de pavimento, incluso limpieza y corte previo de pavimento si fuera preciso, incluso carga y todos los posibles costes derivados de la reutilización de los materiales extraido y preparación de superficie, nivelación y barrido para recibir el nuevo pavimento

| Código | Ud | Descripción | Rendimiento | Precio | Importe |
|---|---|---|---|---|---|
| MAOAQ001 | h | Capataz (mano de obra; 14/09/2015) | 0.002 | 17.5 | 0.035 |
| MAOAQ002 | h | Peón ordinario | 0.002 | 14.8 | 0.030 |
| MAQAQRF002 | h | Barredora neumáticos autopropulsada (maquinaria; 18/10/2016) | 0.002 | 34 | 0.068 |
| MAQAQRF015 | h | Fresadora de pavimento (maquinaria; 18/10/2016) | 0.008 | 140 | 1.120 |
| MAQAQRF004 | h | Camión basculante de 13 m³ (maquinaria; 14/09/2015) | 0.002 | 80.8 | 0.162 |
| %CI | % | Costes indirectos..(s/total) | 6 % | 1.415 | 0.085 |
|  |  | Total |  |  | 1.5 |

| Medición | Uds. | Largo | Alto | Parcial |
|---|---|---|---|---|
| Zona Gris Alba | 1 | 389.52 | 18 | 7011.36 |
| Zona azul platino en laterales a pavimentar | 1 | 6234.39 | 8 | 49875.12 |
| Zona hormigón impreso | 1 | 248.6 | 20 | 4972.00 |
| Subtotal |  |  |  | 61858.48 |
| Total |  |  |  | 61858.48 |

**HIDRODEM** m³ HIDRODEMOLICION (21/03/2016)
93 m³ × 78.07 = 7260.51
m³. Demolición de pavimento de hormigón mediante hidrolimpiadora para retirada de armaduras localizadas, esquinas o zonas puntuales, incluso retirada de detritus

| Código | Ud | Descripción | Rendimiento | Precio | Importe |
|---|---|---|---|---|---|
| MAOAQ002 | h | Peón ordinario | 3 | 14.8 | 44.40 |
| MAQEQPRESION | h | Equipo de chorro de agua a presion (material; 21/03/2016) | 3 | 5.25 | 15.75 |
| GENERADOR | h | Grupo Electrógeno trifasico 45 KVA (21/03/2016) | 3 | 4.5 | 13.50 |
| %CI | % | Costes indirectos..(s/total) | 6 % | 73.65 | 4.42 |
|  |  | Total |  |  | 78.07 |

| Medición | Largo | Ancho | Alto | Parcial |
|---|---|---|---|---|
|  | 750 | 6.2 | 0.02 | 93.00 |
| Total |  |  |  | 93 |

**ANTICONT01** m BARRERA ANTIARRASTRE (21/03/2016)
1000 m × 4.32 = 4320.00
m. Barrea anticontamuinación para recoger arrastre formada por balas de paja recubiertas de geotextil de alta densidad, totalmetne colocado y retirado una vez finalizados los trabajos

| Código | Ud | Descripción | Rendimiento | Precio | Importe |
|---|---|---|---|---|---|
| MAOAQ002 | h | Peón ordinario | 0.005 | 14.8 | 0.074 |
| ANTIARRASTRE01 | m² | Geotextil para formación de barrea antiarrastre (material; 21/03/2016) | 1 | 3.5 | 3.500 |
| ANTIARRASTRE02 | m³ | Balas de paja para formacion de barrera (material; 21/03/2016) | 0.5 | 1 | 0.500 |
| %CI | % | Costes indirectos..(s/total) | 6 % | 4.074 | 0.244 |
|  |  | Total |  |  | 4.32 |

| Medición | Uds. | Largo | Parcial |
|---|---|---|---|
| Tramo 2 | 1 | 1000 | 1000.00 |
| Total |  |  | 1000 |

## 02 MOVIMIENTO DE TIERRAS
Importe: 34949.02

**EXCZJAB1** m³ EXCAVACION EN ZANJAS Y POZOS
3825.18 m³ × 8.04 = 30754.45
m³. Excavación en zanja en toda clase de terreno incluido roca con ayudas mediante excavaciones manuales, incluso entibación cuajada y agotamiento o bombeo mediante by-pass de las aguas del colector existente si fuera necesario, posterior relleno con material adecuado o seleccionado procedente de la excavación o préstamos, compactación en tongadas hasta el grado exigido y retirada de los productos sobrantes a vertedero con canon de vertido según R.D. vigente.

| Código | Ud | Descripción | Rendimiento | Precio | Importe |
|---|---|---|---|---|---|
| U01AA007 | h | Oficial | 0.06 | 16.5 | 0.990 |
| MAOAQ002 | h | Peón ordinario | 0.125 | 14.8 | 1.850 |
| U02JK005 | h | Camión grúa autocargable hasta 10 t | 0.03 | 33.81 | 1.014 |
| U37BA002 | h | Excavadora de neumáticos (maquinaria) | 0.05 | 31.27 | 1.564 |
| U02SM005 | h | Grupo motobomba de 6 CV (maquinaria) | 0.04 | 4.48 | 0.179 |
| U39AC005 | h | Compactador manual (maquinaria) | 0.008 | 7 | 0.056 |
| U07AI007 | m³ | Madera pino para entibaciones (material) | 0.012 | 143.51 | 1.722 |
| U06DA005 | kg | Puntas plana 17x70 (material) | 0.085 | 2.5 | 0.213 |
| %CI | % | Costes indirectos..(s/total) | 6 % | 7.588 | 0.455 |
|  |  | Total |  |  | 8.04 |

| Medición | Uds. | Largo | Ancho | Alto | Parcial |
|---|---|---|---|---|---|
| Alumbrado | 1 | 1280 | 0.8 | 0.55 | 563.20 |
| Zona azul platino | 1 | 4054.98 | 0.8 |  | 3243.98 |
| Zanja drenaje | 1 | 6 | 2 | 1.5 | 18.00 |
| Subtotal |  |  |  |  | 3825.18 |
| Total |  |  |  |  | 3825.18 |

**D36BI055** m³ RELLENO EN ZANJAS MATERIAL SELECCIÓN
546.88 m³ × 7.67 = 4194.57
m³. Relleno de zanjas con material seleccionado incluso compactación 98% P.M.

| Código | Ud | Descripción | Rendimiento | Precio | Importe |
|---|---|---|---|---|---|
| MAOAQ002 | h | Peón ordinario | 0.15 | 14.8 | 2.22 |
| U37BA002 | h | Excavadora de neumáticos | 0.05 | 31.27 | 1.56 |
| U37BE355 | h | Compactador manual (maquinaria; 01/03/2019) | 0.15 | 6.61 | 0.99 |
| U37BE505 | m³ | Suelo seleccionado prestamo (material; 01/03/2019) | 1.15 | 2.15 | 2.47 |
| %CI | % | Costes indirectos..(s/total) | 6 % | 7.24 | 0.43 |
|  |  | Total |  |  | 7.67 |

| Medición | Uds. | Largo | Ancho | Alto | Parcial |
|---|---|---|---|---|---|
| Alumbrado | 532.48 |  |  |  | 532.48 |
| Zanja drenaje | 1 | 6 | 2 | 1.2 | 14.40 |
| Subtotal |  |  |  |  | 546.88 |
| Total |  |  |  |  | 546.88 |

## 03 FIRMES Y PAVIMENTOS (26/12/2006)
Importe: 1220549.21

### 03.01 EXPLANADA
Importe: 1093775.42

**COOR1** ud CORRECCION TAPAS
60 ud × 28.38 = 1702.80
ud Corrección de rasante de tapas

| Código | Ud | Descripción | Rendimiento | Precio | Importe |
|---|---|---|---|---|---|
| MAOAQ002 | h | Peón ordinario | 1.5 | 14.8 | 22.20 |
| A01JF006 | m³ | MORTERO CEMENTO M5 (material) | 0.05 | 77.34 | 3.87 |
| U10DA001 | Ud | Ladrillo cerámico 24x12x7 (material) | 10 | 0.07 | 0.70 |
| %CI | % | Costes indirectos..(s/total) | 6 % | 26.77 | 1.61 |
|  |  | Total |  |  | 28.38 |

| Medición | Uds. | Parcial |
|---|---|---|
| Tramo 2 | 60 | 60.00 |
| Total |  | 60 |

**PAVAZUPLAT1** m² PAVIMENTO GRANITO AZUL PLATINO EN PIEZAS 60X40X10 cm
6662.88 m² × 112.84 = 751839.38
m2 Pavimento de losas de granito de 60x40 cm Azul Platino seleccionado de 10 cm de espesor, acabado flameado en caras vistas. Colocadas con junta no menor de 1 mm. sobre capa de mortero de cemento no superior a 5 cm y preferentemente de 4 cm según detalle indicado en planos. Espolvoreado de cemento sobre el mortero previo la colocación de las losas y lechada posterior de las juntas con lechada de cemento gris. con juntas de dilatación mediante lámina PVC máximo 15 m lineales

| Código | Ud | Descripción | Rendimiento | Precio | Importe |
|---|---|---|---|---|---|
| U01AA007 | h | Oficial | 0.32 | 16.5 | 5.28 |
| MAOAQ002 | h | Peón ordinario | 0.32 | 14.8 | 4.74 |
| A01JF006 | m³ | MORTERO CEMENTO M5 | 0.212 | 77.34 | 16.40 |
| JUNTOFTEL | Ud | Junta toffolo telescópica (material; 21/03/2016) | 0.212 | 19.5 | 4.13 |
| balazulplat | m² | Baldosa granito azul platino 60x40x10 cm (material; 21/03/2016) | 1.03 | 64.2 | 66.13 |
| ventos1 | h | Ventosa para colocación piedra (maquinaria; 21/03/2016) | 0.32 | 2.4 | 0.77 |
| apl1 | ud | Auxiliar (material; 21/03/2016) | 1 | 9 | 9.00 |
| %CI | % | Costes indirectos..(s/total) | 6 % | 106.45 | 6.39 |
|  |  | Total |  |  | 112.84 |

| Medición | Uds. | Largo | Ancho | Parcial |
|---|---|---|---|---|
| Tramo 2 |  |  |  |  |
| 60x40 cm | 1 | 355.84 |  | 355.84 |
| 40x60 cm | 1 | 5707.04 |  | 5707.04 |
| Reparaciones zona vías | 2 | 150 | 2 | 600.00 |
| Subtotal |  |  |  | 6662.88 |
| Total |  |  |  | 6662.88 |

**PAVBALGRA** m² PAVIMENTO DE BALDOSA DE GRANITO GRIS ALBA
454 m² × 64.28 = 29183.12
m² Pavimento de losas de granito de 60x40 cm tono gris alba seleccionado de 6 cm de espesor, acabado apomazado en caras vistas. Colocadas con junta no menor de 1 mm. sobre capa de mortero de cemento según detalle indicado en planos. Espolvoreado de cemento sobre el mortero previo la colocación de las losas y lechada posterior de las juntas con lechada de cemento gris. con juntas de dilatación mediante lámina PVC máximo 15 m lineales

| Código | Ud | Descripción | Rendimiento | Precio | Importe |
|---|---|---|---|---|---|
| U01AA007 | h | Oficial | 0.265 | 16.5 | 4.37 |
| MAOAQ002 | h | Peón ordinario | 0.265 | 14.8 | 3.92 |
| A01JF006 | m³ | MORTERO CEMENTO M5 | 0.212 | 77.34 | 16.40 |
| BALGRAB | m² | Baldosa prefabricada granito gris alba 60x40 cm (material; 21/03/2016) | 1.06 | 30.02 | 31.82 |
| JUNTOFTEL | Ud | Junta toffolo telescópica | 0.212 | 19.5 | 4.13 |
| %CI | % | Costes indirectos..(s/total) | 6 % | 60.64 | 3.64 |
|  |  | Total |  |  | 64.28 |

| Medición | Uds. | Largo | Ancho | Parcial |
|---|---|---|---|---|
| Tramo 2 Zona CC A Laxe | 1 | 390 |  | 390.00 |
| Reaparación en zona vías | 2 | 16 | 2 | 64.00 |
| Subtotal |  |  |  | 454.00 |
| Total |  |  |  | 454 |

**PAVLOSAZULPALT** m² PAVIMENTO LOSETAS DE + de 60X20X9-10 cm espesor AZUL PLATINO
171.6 m² × 101.92 = 17489.47
Solado con losas de granito azul platino en piezas con dimensione sen largo y ancho comprendidas entre 40-60-70-80-90-100 cms de 9 cms epsesor , de formación de superficie aserrada y flameada,recibidas con mortero. sobre capa de mortero de cemento no superior a 5 cm y preferentemente de 4 cm según detalle indicado en planos. Espolvoreado de cemento sobre el mortero previo la colocación de las losas y lechada posterior de las juntas con lechada de cemento gris. con juntas de dilatación mediante lámina PVC máximo 15 m lineales

| Código | Ud | Descripción | Rendimiento | Precio | Importe |
|---|---|---|---|---|---|
| U01AA007 | h | Oficial | 0.32 | 16.5 | 5.28 |
| MAOAQ002 | h | Peón ordinario | 0.32 | 14.8 | 4.74 |
| A01JF006 | m³ | MORTERO CEMENTO M5 | 0.212 | 77.34 | 16.40 |
| JUNTOFTEL | Ud | Junta toffolo telescópica | 0.212 | 19.5 | 4.13 |
| ventos1 | h | Ventosa para colocación piedra | 0.32 | 2.4 | 0.77 |
| apl1 | ud | Auxiliar | 1 | 9 | 9.00 |
| dsf | m² | Losetas de + de 60x20x9-10 cm azul platino (material; 21/03/2016) | 1.03 | 54.2 | 55.83 |
| %CI | % | Costes indirectos..(s/total) | 6 % | 96.15 | 5.77 |
|  |  | Total |  |  | 101.92 |

| Medición | Uds. | Largo | Parcial |
|---|---|---|---|
| Zona Edificios Xunta | 1 | 171.6 | 171.60 |
| Total |  |  | 171.6 |

**BRGRGRAL1** m BORDILLO RECTO DE GRANITO CON CHAFLAN BLANCO MERA 20x22CM
10.3 m × 48.27 = 497.18
ML Bordillo recto de granito duro con chafán de 2x2 cm, con acabado abujardado y dimensiones 20x22 cm, sobre base de hormigón HM-20; colocado en explanada compactada, según PG-3, i/rejuntado con mortero de cemento M-5 y trasdós.

| Código | Ud | Descripción | Rendimiento | Precio | Importe |
|---|---|---|---|---|---|
| U01AA007 | h | Oficial | 0.265 | 16.5 | 4.37 |
| MAOAQ002 | h | Peón ordinario | 0.265 | 14.8 | 3.92 |
| U02SA050 | h | Cortadora de disco manual (maquinaria) | 0.011 | 2.81 | 0.03 |
| A02FA510 | m³ | HORMIGÓN HM-20/P/40/ I CENTRAL (material; 21/03/2016) | 0.075 | 68.02 | 5.10 |
| A01JF006 | m³ | MORTERO CEMENTO M5 | 0.011 | 77.34 | 0.85 |
| BRGRBLM1B | m | Bordillo de granito recto 20x22 (material; 21/03/2016) | 1.06 | 29.5 | 31.27 |
| %CI | % | Costes indirectos..(s/total) | 6 % | 45.54 | 2.73 |
|  |  | Total |  |  | 48.27 |

| Medición | Uds. | Largo | Parcial |
|---|---|---|---|
| Zona CC A Laxe | 1 | 10.3 | 10.30 |
| Total |  |  | 10.3 |

**BRGRGRAL2** m BORDILLO CURVO CON CHAFLAN BLANCO MERA 20x22CM
18.32 m × 56.52 = 1035.45
ML Bordillo curvo de granito duro con chafán, con acabado abujardado y dimensiones 20x22 cm., sobre base de hormigón HM-20; colocado en explanada compactada, según PG-3, i/rejuntado con mortero de cemento M-5 y trasdós.

| Código | Ud | Descripción | Rendimiento | Precio | Importe |
|---|---|---|---|---|---|
| U01AA007 | h | Oficial | 0.3 | 16.5 | 4.95 |
| MAOAQ002 | h | Peón ordinario | 0.3 | 14.8 | 4.44 |
| U02SA050 | h | Cortadora de disco manual | 0.005 | 2.81 | 0.01 |
| A02FA510 | m³ | HORMIGÓN HM-20/P/40/ I CENTRAL | 0.053 | 68.02 | 3.61 |
| A01JF006 | m³ | MORTERO CEMENTO M5 | 0.021 | 77.34 | 1.62 |
| BRGRBLM2B | m | Bordillo de granito curvo (material; 21/03/2016) | 1.06 | 36.5 | 38.69 |
| %CI | % | Costes indirectos..(s/total) | 6 % | 53.32 | 3.20 |
|  |  | Total |  |  | 56.52 |

| Medición | Uds. | Largo | Parcial |
|---|---|---|---|
| Zona CC A Laxe | 1 | 18.32 | 18.32 |
| Total |  |  | 18.32 |

**REPA1** m² REPARACIÓN DE ZONAS CON SOLADO DE PIEDRA SEGÚN PROYECTO
736.35 m² × 42.74 = 31471.60
Levanrado y recolocación de piedra en zonas a indicar por la DF

| Código | Ud | Descripción | Rendimiento | Precio | Importe |
|---|---|---|---|---|---|
| U01AA007 | h | Oficial | 0.32 | 16.5 | 5.28 |
| MAOAQ002 | h | Peón ordinario | 0.32 | 14.8 | 4.74 |
| A01JF006 | m³ | MORTERO CEMENTO M5 | 0.212 | 77.34 | 16.40 |
| JUNTOFTEL | Ud | Junta toffolo telescópica | 0.212 | 19.5 | 4.13 |
| ventos1 | h | Ventosa para colocación piedra | 0.32 | 2.4 | 0.77 |
| apl1 | ud | Auxiliar | 1 | 9 | 9.00 |
| %CI | % | Costes indirectos..(s/total) | 6 % | 40.32 | 2.42 |
|  |  | Total |  |  | 42.74 |

| Medición | Largo | Ancho | Parcial |
|---|---|---|---|
| Zona entrada vehículos control accesos | 778.15 | 0.3 | 233.45 |
| Plaza zona estatua | 1335 | 0.3 | 400.50 |
| Zona gris Alba (A Laxe) | 512 | 0.2 | 102.40 |
| Subtotal |  |  | 736.35 |
| Total |  |  | 736.35 |

**REPA2** m² REPARACIÓN DE ZONAS CON SOLADO DE HORMIGÓN COLOREADO SEGÚN PROYECTO (21/03/2016)
296.55 m² × 28.8 = 8540.64
m² Aplicación de puente de unión y mortero de alta densidad autonivelante...incluidaas las reparaciones de grieta y fisuras en solera existente, incluso grapado y armado d elas mismas

| Código | Ud | Descripción | Rendimiento | Precio | Importe |
|---|---|---|---|---|---|
| U01AA007 | h | Oficial | 0.028 | 16.5 | 0.46 |
| MAOAQ002 | h | Peón ordinario | 0.042 | 14.8 | 0.62 |
| U39AI001 | h | Extendedora de hormigón (maquinaria; 01/03/2019) | 0.014 | 60 | 0.84 |
| U39BF030 | m³ | Hormigón HA-30/F/20/IIIa+Qb (material; 21/03/2016) | 0.05 | 85 | 4.25 |
| mat01aditcolor | kg | Aditivo coloreante (material; 21/03/2016) | 6 | 3.5 | 21.00 |
| %CI | % | Costes indirectos..(s/total) | 6 % | 27.17 | 1.63 |
|  |  | Total |  |  | 28.8 |

| Medición | Uds. | Largo | Parcial |
|---|---|---|---|
|  | 1 | 242.2 | 242.20 |
|  | 1 | 54.35 | 54.35 |
| Subtotal |  |  | 296.55 |
| Total |  |  | 296.55 |

**HM25BASE** m³ BASE PAVIMENTO HORMIGON EN MASA HM-20
981.92 m³ × 101.44 = 99605.96
m2 Base de pavimento peatonal de hormigón en masa HM-20, de 20 cm de espesor; ejecución sobre explanada nivelada +- 1 cm de desviación de capa y compactada, i/formación de juntas y reglado.

| Código | Ud | Descripción | Rendimiento | Precio | Importe |
|---|---|---|---|---|---|
| U01AA007 | h | Oficial | 0.25 | 16.5 | 4.13 |
| MAOAQ002 | h | Peón ordinario | 0.5 | 14.8 | 7.40 |
| U02SA050 | h | Cortadora de disco manual | 0.3 | 2.81 | 0.84 |
| A02FA510 | m³ | HORMIGÓN HM-20/P/40/ I CENTRAL | 1 | 68.02 | 68.02 |
| POLEXM3 | m³ | Poliestireno expandido (material; 21/03/2016) | 0.25 | 13.25 | 3.31 |
| EFR1 | ud | Aditivos (material; 21/03/2016) | 1 | 12 | 12.00 |
| %CI | % | Costes indirectos..(s/total) | 6 % | 95.70 | 5.74 |
|  |  | Total |  |  | 101.44 |

| Medición | Uds. | Largo | Ancho | Parcial |
|---|---|---|---|---|
| Tramo 2 |  |  |  |  |
| Zona azul platino | 1.05 | 6234.4 | 0.15 | 981.92 |
| Subtotal |  |  |  | 981.92 |
| Total |  |  |  | 981.92 |

**HIDROLIMP** m² HIDROLIMPIADORA (21/03/2016)
3186.54 m² × 0.49 = 1561.40
Limpieza final de superficie de piedra en cantil y pavimento gris alba existente con hidrolimpiadora

| Código | Ud | Descripción | Rendimiento | Precio | Importe |
|---|---|---|---|---|---|
| MAOAQ002 | h | Peón ordinario | 0.02 | 14.8 | 0.30 |
| MAQ01HIDROLIM | h | Hidrolimpiadora (maquinaria; 21/03/2016) | 0.02 | 8 | 0.16 |
| %CI | % | Costes indirectos..(s/total) | 6 % | 0.46 | 0.03 |
|  |  | Total |  |  | 0.49 |

| Medición | Uds. | Largo | Ancho | Parcial |
|---|---|---|---|---|
| Pretil Piedra | 1 | 117 | 2 | 234.00 |
| Pavimento gris alba existente | 1 | 511.79 |  | 511.79 |
| Cantil dársena A Laxe | 1 | 56 | 0.6 | 33.60 |
| Zonas de reparación |  |  |  |  |
| Zona entrada vehículos control accesos |  | 778.15 |  | 778.15 |
| Plaza zona estatua |  | 1332.45 |  | 1332.45 |
|  | 1 | 242.2 |  | 242.20 |
|  | 1 | 54.35 |  | 54.35 |
| Subtotal |  |  |  | 3186.54 |
| Total |  |  |  | 3186.54 |

**REPPAP** ud REPARACIÓN Y RECOLOCACIÓN PAPELERAS (21/03/2016)
9 ud × 162.92 = 1466.28
ud traslado a taller y restauración de papeleras mediante lijado y cepillado, imprimación y repintado en color RAL a definir por DF. Posteriormente se procederá a su recolocación en los lugares indicados por la DF.

| Código | Ud | Descripción | Rendimiento | Precio | Importe |
|---|---|---|---|---|---|
| U01AA007 | h | Oficial | 5 | 16.5 | 82.50 |
| MAOAQ002 | h | Peón ordinario | 4 | 14.8 | 59.20 |
| PQMATPP | PP | Pequeño material necesario colocación papelera, lijado y pintado (material; 21/03/2016) | 1 | 12 | 12.00 |
| %CI | % | Costes indirectos..(s/total) | 6 % | 153.70 | 9.22 |
|  |  | Total |  |  | 162.92 |

**escl1** PA REPARACIÓN DE PELDAÑOS (21/03/2016)
1 PA × 3122 = 3122.00
PA Reparación de peldaños según plano Otras Actuaciones del presente Proyecto

| Código | Ud | Descripción | Rendimiento | Precio | Importe |
|---|---|---|---|---|---|
| fdde | PA | Reparación peldaños (21/03/2016) | 1 | 3122 | 3122.00 |
|  |  | Total |  |  | 3122 |

**parepbor** PA DEMOLICIÓN BORDILLO Y ACERA CON POSTERIOR RECOLOCACIÓN (21/03/2016)
1 PA × 750 = 750.00
PA a justificar de demolición de bordillo y acera, y retranqueo de las mismas para paso del carrill bici. Incluye aglomerado para carril, bordillo, corte de acera, despalzamiento de arqueta y sustitución de sumidero etc..

| Código | Ud | Descripción | Rendimiento | Precio | Importe |
|---|---|---|---|---|---|
| KDE | PA | Demolición bordillo y acera con posterior recolocación (21/03/2016) | 1 | 750 | 750.00 |
|  |  | Total |  |  | 750 |

**por** m² PUENTE DE UNIÓN A BASE DE PINTURA EPOXI (21/03/2016)
6234.5 m² × 20.52 = 127931.94
m². Puente de unión, de dos componentes, a base de resina epoxi, entre hormigón o materiales cementosos frescos y hormigón endurecido, con 1 kg/m² de consumo medio, para la reparación y protección de estructuras de hormigón.

| Código | Ud | Descripción | Rendimiento | Precio | Importe |
|---|---|---|---|---|---|
| MAOAQ002 | h | Peón ordinario | 0.2 | 14.8 | 2.96 |
| EPRO1 | Kg | Puente de unión de dos componentes a base de resina epoxi (material; 21/03/2016) | 1 | 16.4 | 16.40 |
| %CI | % | Costes indirectos..(s/total) | 6 % | 19.36 | 1.16 |
|  |  | Total |  |  | 20.52 |

| Medición | Uds. | Largo | Parcial |
|---|---|---|---|
| Tramo 2 |  |  |  |
| Zona azul platino | 1 | 6234.5 | 6234.50 |
| Subtotal |  |  | 6234.50 |
| Total |  |  | 6234.5 |

**D38GA115** m³ ZAHORRA ARTIFICIAL
731.5 m³ × 22.8 = 16678.20
Zahorra artificial, incluso extensión y compactación en formación de bases.

| Código | Ud | Descripción | Rendimiento | Precio | Importe |
|---|---|---|---|---|---|
| U01AA006 | h | Capataz (mano de obra; 21/03/2016) | 0.005 | 17.5 | 0.09 |
| U01AA011 | h | Peón ordinario (mano de obra) | 0.05 | 14.8 | 0.74 |
| U39CE002 | m³ | Zahorra artificial (material; 21/03/2016) | 1.15 | 16 | 18.40 |
| U39AI012 | h | Equipo extendedor base, sub-bases (maquinaria) | 0.01 | 42 | 0.42 |
| U39AH025 | h | Camión bañera 200 CV (maquinaria) | 0.06 | 26 | 1.56 |
| U39AC006 | h | Compactador neumático autopropulsado 60 CV (maquinaria) | 0.02 | 15 | 0.30 |
| %CI | % | Costes indirectos..(s/total) | 6 % | 21.51 | 1.29 |
|  |  | Total |  |  | 22.8 |

| Medición | Uds. | Largo | Ancho | Parcial |
|---|---|---|---|---|
| Tramo 2 |  |  |  |  |
| Zona azul platino | 1 | 2925.99 | 0.25 | 731.50 |
| Subtotal |  |  |  | 731.50 |
| Total |  |  |  | 731.5 |

**PAQ1** PA PA DESPLAZAMIENTO DE SUMIDERO Y REPOSICIÓN DE FIRME (21/03/2016)
1 PA × 900 = 900.00
PA a justificar de desplazamiento de sumidero y reposición de firme de hormigón en zona edificio Xunta

| Código | Ud | Descripción | Rendimiento | Precio | Importe |
|---|---|---|---|---|---|
| PAQ1B | PA | PA DESPLAZAMIENTO DE SUMIDERO Y REPOSICIÓN DE FIRME (21/03/2016) | 1 | 900 | 900.00 |
|  |  | Total |  |  | 900 |

### 03.02 CARRIL BICI
Importe: 28928.64

**CIT03S030** m SEÑALIZACIÓN VIAL CARRIL BICI PINTALINE ANCHURA 2'90m
2238.72 m × 1.65 = 3693.89
m Marcado y señalización de carril bici sobre pavimento de resinas, en color blanco, con una anchura de 2'90m mediante aplicación de PINTALINE, pintura acrílica mate, vía agua, densidad 1,3 g/m3 (Tª 20ºC), viscosidad >20 poises (Tª 20ºC), especialmente estudiada para la señalización de pavimentos de todo tipo.
Incluye: Preparación de la superficie. Ejecución del marcado.
Criterio de medición de proyecto: Número de unidades previstas, según documentación gráfica de Proyecto.
Criterio de medición de obra: Se medirá el número de unidades realmente ejecutadas según especificaciones de Proyecto.

| Código | Ud | Descripción | Rendimiento | Precio | Importe |
|---|---|---|---|---|---|
| mt47cit180CO | kg | Pintura acrílica PINTALINE de COMPOSAN I.T. (material; 18/05/2016) | 0.09 | 8.87 | 0.80 |
| mt47mpi030 | Ud | Rollo de cinta adhesiva 25mm 50m (material; 16/04/2018) | 0.12 | 2.02 | 0.24 |
| U01AA007 | h | Oficial | 0.015 | 16.5 | 0.25 |
| U01AA009 | h | Ayudante (mano de obra) | 0.015 | 15 | 0.23 |
| %0200 | % | Medios auxiliares (12/05/2016) | 2 % | 1.52 | 0.03 |
| %CI | % | Costes indirectos..(s/total) | 6 % | 1.55 | 0.09 |
|  |  | Total |  |  | 1.65 |

| Medición | Uds. | Largo | Parcial |
|---|---|---|---|
| Zona 1 | 3 | 126.53 | 379.59 |
| Zona 2 | 3 | 482.93 | 1448.79 |
| Zona 3 | 3 | 136.78 | 410.34 |
| Subtotal |  |  | 2238.72 |
| Total |  |  | 2238.72 |

**CIT03A050** m² PAVIM. RUGOSO COMPODUR PLUS COLOR S/A c/COMPOPAINT COMPOSAN IT
301.9 m² × 16.28 = 4914.93
Suministro y puesta en obra de revestimiento de protección de pavimento urbano en carriles bici, sistema COMPODUR PLUS COLOR sobre aglomerado asfáltico de COMPOSAN INDUSTRIAL Y TECNOLOGÍA, de 1'5 a 2 mm de espesor total aproximado, acabado rugoso, resistencia al deslizamiento Rd>45 según UNE-ENV 12633, resbaladicidad clase 3 según CTE, resistencia al fuego Bfl-s1, según UNE-EN 13501-1, resistencia a la abrasión con factor Taber <0'2 g en seco y <1'0 g en húmedo tras 1000 ciclos; obtenido mediante la aplicación sucesiva de una capa de regularización y acondicionamiento de la superficie con mortero Compotop, a base de resinas sintéticas, cargas minerales seleccionadas y pigmentos (rendimiento aproximado de 2,0 kg/m², según el estado del soporte), aplicada con rastrillo de goma, sobre superficie soporte de aglomerado asfáltico (no incluida en este precio); dos capas con mortero Compomix, acabado texturizado, a base de resinas acrílico-epoxi, cargas minerales calibradas y pigmentos (rendimiento aproximado de 0,6 kg/m² en la primera capa y 0,4 kg/m² en la segunda), aplicadas con brocha, rodillo o rastrillo de goma, dejando secar totalmente la primera capa antes de aplicar la segunda capa; y una capa de sellado con pintura al agua Compopaint, a base de resinas acrílico-epoxi, cargas micronizadas y pigmentos (rendimiento aproximado de 0,3 kg/m²), aplicada con rodillo, pistola o rastrillo de goma. Incluso p/p de limpieza de la superficie soporte y limpieza final de la superficie acabada. Sin incluir la preparación de la superficie soporte existente, las juntas de construcción, de retracción y de dilatación, ni las juntas perimetrales.
Incluye: Limpieza de la superficie soporte. Replanteo de las juntas y paños de trabajo. Aplicación, con rastrillo de goma, de la capa de regularización y acondicionamiento de la superficie. Aplicación, con brocha, rodillo o rastrillo de goma, de las capas de mortero. Aplicación, con rodillo, pistola o rastrillo de goma, de la capa de sellado. Limpieza final del pavimento.
Criterio de medición de proyecto: Superficie medida en proyección horizontal, según documentación gráfica de Proyecto.
Criterio de medición de obra: Se medirá, en proyección horizontal, la superficie realmente ejecutada según especificaciones de Proyecto.

| Código | Ud | Descripción | Rendimiento | Precio | Importe |
|---|---|---|---|---|---|
| mt47cit030b | kg | Mortero de resinas sintéticas Compotop de "Composan IT" (material; 14/06/2018) | 2 | 1.64 | 3.28 |
| mt47cit020a | kg | Mortero acrílico-epoxi bicomponente Compomix de "Composan IT" (material; 14/06/2018) | 1 | 5.89 | 5.89 |
| mt47cit110a | kg | Pintura acrílico-epoxi bicomponente Compopaint de "Composan IT" (material; 14/06/2018) | 0.3 | 6.78 | 2.03 |
| U01AA007 | h | Oficial | 0.12 | 16.5 | 1.98 |
| U01AA009 | h | Ayudante | 0.125 | 15 | 1.88 |
| %0200 | % | Medios auxiliares | 2 % | 15.06 | 0.30 |
| %CI | % | Costes indirectos..(s/total) | 6 % | 15.36 | 0.92 |
|  |  | Total |  |  | 16.28 |

| Medición | Uds. | Parcial |
|---|---|---|
| Zona 3 | 301.9 | 301.90 |
| Total |  | 301.9 |

**CIT03H120** m² PAVIM. RUGOSO COMPODUR PLUS COLOR S/H c/COMPOPAINT COMPOSAN IT
781.32 m² × 15.53 = 12133.90
Suministro y puesta en obra de revestimiento de protección de pavimento urbano en carriles bici, sistema COMPODUR PLUS COLOR sobre hormigón de COMPOSAN INDUSTRIAL Y TECNOLOGÍA, de 1 a 2 mm de espesor total aproximado, acabado rugoso, resistencia al deslizamiento Rd>45 según UNE-ENV 12633, resbaladicidad clase 3 según CTE, resistencia al fuego Bfl-s1, según UNE-EN 13501-1, resistencia a la abrasión con factor Taber <0'2 g en seco y <1'0 g en húmedo tras 1000 ciclos; obtenido mediante la aplicación sucesiva de una capa regularización y acondicionamiento de la superficie, con mortero bicomponente Epoxán, a base de resinas epoxi y cargas minerales calibradas (rendimiento aproximado de 1 kg/m²), aplicada con rastrillo de goma, sobre superficie soporte cementosa (no incluida en este precio); dos capas con mortero Compomix, acabado texturizado, a base de resinas acrílico-epoxi, cargas minerales calibradas y pigmentos (rendimiento aproximado de 0,4 kg/m² por capa), aplicadas con brocha, rodillo o rastrillo de goma, dejando secar totalmente la primera capa antes de aplicar la segunda capa; y una capa de sellado con pintura al agua Compopaint, a base de resinas acrílico-epoxi, cargas micronizadas y pigmentos (rendimiento aproximado de 0,3 kg/m²), aplicada con rodillo, pistola o rastrillo de goma. Incluso p/p de limpieza de la superficie soporte y limpieza final de la superficie acabada. Sin incluir la preparación de la superficie soporte existente, las juntas de construcción, de retracción y de dilatación, ni las juntas perimetrales.
Incluye: Limpieza de la superficie soporte. Replanteo de las juntas y paños de trabajo. Aplicación, con rastrillo de goma, de la capa de regularización y acondicionamiento de la superficie. Aplicación, con brocha, rodillo o rastrillo de goma, de las capas de mortero. Aplicación, con rodillo, pistola o rastrillo de goma, de la capa de sellado. Limpieza final del pavimento.
Criterio de medición de proyecto: Superficie medida en proyección horizontal, según documentación gráfica de Proyecto.
Criterio de medición de obra: Se medirá, en proyección horizontal, la superficie realmente ejecutada según especificaciones de Proyecto

| Código | Ud | Descripción | Rendimiento | Precio | Importe |
|---|---|---|---|---|---|
| mt47cit010a | kg | Mortero bicomponente Epoxán "COMPOSAN INDUSTRIAL Y TEC" (material; 14/06/2018) | 0.8 | 4.24 | 3.39 |
| mt47cit020a | kg | Mortero acrílico-epoxi bicomponente Compomix de "Composan IT" | 0.8 | 5.89 | 4.71 |
| mt47cit110a | kg | Pintura acrílico-epoxi bicomponente Compopaint de "Composan IT" | 0.3 | 6.78 | 2.03 |
| U01AA007 | h | Oficial | 0.12 | 16.5 | 1.98 |
| U01AA009 | h | Ayudante | 0.15 | 15 | 2.25 |
| %0200 | % | Medios auxiliares | 2 % | 14.36 | 0.29 |
| %CI | % | Costes indirectos..(s/total) | 6 % | 14.65 | 0.88 |
|  |  | Total |  |  | 15.53 |

| Medición | Uds. | Parcial |
|---|---|---|
| Zona 1 | 391.8 | 391.80 |
| Zona 3 | 389.52 | 389.52 |
| Subtotal |  | 781.32 |
| Total |  | 781.32 |

**APLIPINTPIZ** m APLICACIÓN DE PINTURA EN SUELO PIZARRA
750 m × 1.06 = 795.00
Aplicación de pintura clorocaaucho alcídico en marcado de carril bici en paseo de pizarra, previ olimpiado de la superficie e imprimación previa con F-809 ó F-29 e imprimación de fosfato de zinc 1c

| Código | Ud | Descripción | Rendimiento | Precio | Importe |
|---|---|---|---|---|---|
| U01AA006 | h | Capataz | 0.001 | 17.5 | 0.02 |
| U01AA007 | h | Oficial | 0.004 | 16.5 | 0.07 |
| MAOAQ002 | h | Peón ordinario | 0.006 | 14.8 | 0.09 |
| U39AG001 | h | Barredora neumática autropopulsada (maquinaria) | 0.002 | 7 | 0.01 |
| UPINTPIZ | Kg | Pintura especial pizarra (material; 21/03/2016) | 0.025 | 32 | 0.80 |
| U39AP001 | h | Marcadora autopropulsada (maquinaria) | 0.002 | 6.4 | 0.01 |
| %CI | % | Costes indirectos..(s/total) | 6 % | 1.00 | 0.06 |
|  |  | Total |  |  | 1.06 |

| Medición | Uds. | Largo | Parcial |
|---|---|---|---|
|  | 3 | 250 | 750.00 |
| Total |  |  | 750 |

**PAV2** m² FRESADO Y APLICACIÓN DE MORTERO DE ALTA RESITENCIA (21/03/2016)
235.08 m² × 31.44 = 7390.92
m² Fresado de losa de hormigón por medios mecánicos para mejorar base de adherencia. aplicación de puente de unión y mortero de alta densidad autonivelante...incluidaas las reparaciones de grieta y fisuras en solera existente, incluso grapado y armado d elas mismas

| Código | Ud | Descripción | Rendimiento | Precio | Importe |
|---|---|---|---|---|---|
| MAOAQ002 | h | Peón ordinario | 0.04 | 14.8 | 0.59 |
| pvm1 | Ud | Maquinaria para fresado (maquinaria; 21/03/2016) | 1 | 2 | 2.00 |
| mav | m² | Mortero alta resisitencia autonivelante (material; 21/03/2016) | 1 | 27 | 27.00 |
| U01AA007 | h | Oficial | 0.004 | 16.5 | 0.07 |
| %CI | % | Costes indirectos..(s/total) | 6 % | 29.66 | 1.78 |
|  |  | Total |  |  | 31.44 |

| Medición | Uds. | Largo | Parcial |
|---|---|---|---|
| Zona 1 | 391.8 | 0.6 | 235.08 |
| Total |  |  | 235.08 |

### 03.03 DESMONTAJE
Importe: 38634.02

**VIADESM** m DESMONTAJE DE VIA ACTUAL
1060.5 m × 36.43 = 38634.02
m. Desmontaje de vía exixtente para su posterior reutilización mediante medio manuales y mecánicos, totalmente retirada

| Código | Ud | Descripción | Rendimiento | Precio | Importe |
|---|---|---|---|---|---|
| U01AA006 | h | Capataz | 0.2 | 17.5 | 3.50 |
| MAOAQ002 | h | Peón ordinario | 0.75 | 14.8 | 11.10 |
| U37AD000 | h | Motocompresor | 0.75 | 9.66 | 7.25 |
| U02OD105 | h | Autogrúa hidraúlica hasta 80 t | 0.058 | 99.4 | 5.77 |
| MATOXICORTE |  | Equipo de oxicorte (maquinaria; 21/03/2016) | 0.15 | 45 | 6.75 |
| %CI | % | Costes indirectos..(s/total) | 6 % | 34.37 | 2.06 |
|  |  | Total |  |  | 36.43 |

### 03.04 BLANDÓN EN ESQUINA DIQUE (26/12/2006)
Importe: 59211.13

**D38VD130** m TUBERÍA POLIETILENO AD 1000 mm 10 atm
32.8 m × 861.65 = 28262.12
m. Tubería de polietileno de alta densidad, de 1000 mm de diámetro, para presión de 10 atm, i/p.p. de juntas, colocada y probada.

| Código | Ud | Descripción | Rendimiento | Precio | Importe |
|---|---|---|---|---|---|
| U01AA501 | h | Cuadrilla A (mano de obra) | 1 | 38.9 | 38.90 |
| U39AF001 | h | Camión grúa 3 t (maquinaria; 01/03/2019) | 0.15 | 16 | 2.40 |
| U39GI130 | m | Tubería polietileno alta densidad 1000 mm 10 At (material; 01/03/2019) | 1 | 771.58 | 771.58 |
| %CI | % | Costes indirectos..(s/total) | 6 % | 812.88 | 48.77 |
|  |  | Total |  |  | 861.65 |

**RELLTU** m³ RELLENO TODO UNO DE CANTERA (26/12/2006)
893 m³ × 16.77 = 14975.61
m³. Todo uno de cantera para relleno de explanada medido sobre perfil según cuadro de mediciones auxiliares

| Código | Ud | Descripción | Rendimiento | Precio | Importe |
|---|---|---|---|---|---|
| MAOAQ002 | h | Peón ordinario | 0.2 | 14.8 | 2.96 |
| MQ01045 | h | Camión basculante (maquinaria; 01/09/2009) | 0.1 | 32 | 3.20 |
| MQ01014 | h | Retroescavadora (maquinaria; 26/12/2006) | 0.1 | 28.55 | 2.86 |
| TU | t | Todo uno de cantera (05/04/2016) | 1.7 | 4 | 6.80 |
| %CI | % | Costes indirectos..(s/total) | 6 % | 15.82 | 0.95 |
|  |  | Total |  |  | 16.77 |

| Medición | Uds. | Largo | Ancho | Alto | Parcial |
|---|---|---|---|---|---|
|  | 1 | 38 | 5 | 4.7 | 893.00 |
| Total |  |  |  |  | 893 |

**EXCZJAB1** m³ EXCAVACION EN ZANJAS Y POZOS
950 m³ × 8.04 = 7638.00

| Medición | Uds. | Largo | Ancho | Alto | Parcial |
|---|---|---|---|---|---|
|  | 1 | 38 | 5 | 5 | 950.00 |
| Total |  |  |  |  | 950 |

**ENTIBA3** m² ENTIBACION > 3m (14/02/2009)
380 m² × 12.33 = 4685.40
m² Apuntalamiento y entibación cuajada para una protección del 100%, mediante módulos metálicos, compuestos por paneles de chapa de acero y codales extensibles, en zanjas, comeprendidas entre 3 y 4.5 m de profundidad hasta 2 m de anchura. Amortizables los módulos

| Código | Ud | Descripción | Rendimiento | Precio | Importe |
|---|---|---|---|---|---|
| mdul1 | m² | Módulo metálico, compuesto por paneles de chapa de acero y codales extensibles, para apuntalamiento y entibación de excavaciones (material; 21/03/2016) | 0.004 | 258 | 1.03 |
| U01AA007 | h | Oficial | 0.1 | 16.5 | 1.65 |
| MAOAQ002 | h | Peón ordinario | 0.24 | 14.8 | 3.55 |
| U02FK005 | Hr | Retro-Pala excavadora (maquinaria; 14/02/2009) | 0.18 | 30 | 5.40 |
| %CI | % | Costes indirectos..(s/total) | 6 % | 11.63 | 0.70 |
|  |  | Total |  |  | 12.33 |

| Medición | Uds. | Largo | Ancho | Parcial |
|---|---|---|---|---|
|  | 2 | 38 | 5 | 380.00 |
| Total |  |  |  | 380 |

**mur1** PA PA DE DEMOLICIÓN Y REPSOSICIÓN DE MURO (21/03/2016)
1 PA × 3650 = 3650.00
PA Partida alzada a justificar de demolición y reposición de muro

| Código | Ud | Descripción | Rendimiento | Precio | Importe |
|---|---|---|---|---|---|
| DS | PA | PA DE DEMOLICIÓN Y REPSOSICIÓN DE MURETE (21/03/2016) | 1 | 3650 | 3650.00 |
|  |  | Total |  |  | 3650 |

## 04 DRENAJE
Importe: 25456.7

**dre3** m CANAL DRENAJE H=320 mm
135.41 m × 166.33 = 22522.75
ud Canal de drenaje ACO Monoblock® PD200V 0.0 H32 o simlar de Hormigón Polímero, de clase de carga hasta D400 según EN1433. Monolítico con reja integrada de Hormigón Polímero. Con una sección interior de 371 cm2 y forma transversal en V. Con certificado de homologación CE . Longitud total 1000 mm, altura exterior 320 mm y ancho exterior 250 mm. Ancho interior nominal 200 mm. Peso: 73 kg.

| Código | Ud | Descripción | Rendimiento | Precio | Importe |
|---|---|---|---|---|---|
| U01AA010 | h | Peón especializado (mano de obra; 01/03/2019) | 0.2 | 16.22 | 3.24 |
| A02FA510 | m³ | HORMIGÓN HM-20/P/40/ I CENTRAL | 0.3 | 68.02 | 20.41 |
| A01JF006 | m³ | MORTERO CEMENTO M5 | 0.01 | 77.34 | 0.77 |
| dre3b | m | CANAL DRENAJE H=330 mm (material; 21/03/2016) | 1 | 132.5 | 132.50 |
| %CI | % | Costes indirectos..(s/total) | 6 % | 156.92 | 9.42 |
|  |  | Total |  |  | 166.33 |

| Medición | Uds. | Largo | Parcial |
|---|---|---|---|
| Actuación 01 | 1.1 | 29.5 | 32.45 |
| Actuación 02.a | 1.1 | 63.1 | 69.41 |
| Actuación 02.b | 1.1 | 30.5 | 33.55 |
| Subtotal |  |  | 135.41 |
| Total |  |  | 135.41 |

**limpsum** ud LIMPIEZA DE SUMIDEROS EXISTENTES (21/03/2016)
11 ud × 24.17 = 265.87
ud. Limpieza de sumidero existnete con hirlimpiadora y eliminación de residuos y sedimentos en la zona. Incluso limpieza de tubos de entrada y salida

| Código | Ud | Descripción | Rendimiento | Precio | Importe |
|---|---|---|---|---|---|
| MAOAQ002 | h | Peón ordinario | 1 | 14.8 | 14.80 |
| MAQ01HIDROLIM | h | Hidrolimpiadora | 1 | 8 | 8.00 |
| %CI | % | Costes indirectos..(s/total) | 6 % | 22.80 | 1.37 |
|  |  | Total |  |  | 24.17 |

**dre41** ud SUSTITUCIÓN DE REJA FUNDICIÓN (21/03/2016)
13 ud × 157.07 = 2041.91
UD Sustitución de reja de fundición en zona murete en Paseo Avenidas. Totalemnte colocada, incluso material auxiliar y complemntos para su perefecta puesta en obra.

| Código | Ud | Descripción | Rendimiento | Precio | Importe |
|---|---|---|---|---|---|
| U01AA010 | h | Peón especializado | 0.15 | 16.22 | 2.43 |
| %CI | % | Costes indirectos..(s/total) | 6 % | 2.43 | 0.15 |
| ayq1 | ud | Material auxiliar (21/03/2016) | 1 | 9 | 9.00 |
| ref21 | ud | Reja sumidero fundición (material; 21/03/2016) | 1 | 145.5 | 145.50 |
|  |  | Total |  |  | 157.07 |

**D36SE208** m COLECTOR ENTERRADO PVC 250 mm
6 m × 31.24 = 187.44
m. Tubería de PVC para evacuación y desagüe en canalizaciones subterráneas de 250 mm de diámetro y 4.9 mm de espesor, unión por junta elástica, color naranja, colocada sobre solera de hormigón HM-20 N/mm²., i/ p.p. de piezas especiales según UNE 53332.

| Código | Ud | Descripción | Rendimiento | Precio | Importe |
|---|---|---|---|---|---|
| U01AA007 | h | Oficial | 0.31 | 16.5 | 5.12 |
| U01AA011 | h | Peón ordinario | 0.31 | 14.8 | 4.59 |
| U37SE208 | m | Tubería PVC Serie KE 250 mm (material; 21/03/2016) | 1 | 16.4 | 16.40 |
| A02BP510 | m³ | HORMIGÓN HNE-20/P/40 elab. obra (material) | 0.033 | 101.85 | 3.36 |
| %CI | % | Costes indirectos..(s/total) | 6 % | 29.47 | 1.77 |
|  |  | Total |  |  | 31.24 |

**aperthuc** ud APERTURA DE HUECO DE Ø250 mm EN CANTILPARA DESALOJAR TUBERÍA DE DRENAJE (21/03/2016)
1 ud × 438.73 = 438.73
ud Apertura de hueco en cantil del puerto de Ø110 mm para el desalojo de tubería de drenaje

| Código | Ud | Descripción | Rendimiento | Precio | Importe |
|---|---|---|---|---|---|
| U01AA007 | h | Oficial | 3 | 16.5 | 49.50 |
| MAOAQ002 | h | Peón ordinario | 3 | 14.8 | 44.40 |
| huec2 | ud | Mecanizado para paertura de hueco en cantil (maquinaria; 21/03/2016) | 1 | 320 | 320.00 |
| %CI | % | Costes indirectos..(s/total) | 6 % | 413.90 | 24.83 |
|  |  | Total |  |  | 438.73 |

## 05 ALUMBRADO
Importe: 25117.97

**ALUMPROV** PA ALUMBRADO PROVISIONAL (21/03/2016)
1 PA × 2500 = 2500.00
Partida alzada, para alumbrado provisional, consistente en el traslado del cableado subterraneo a aéreo, conexiones necesarias, pases aéreos y cuadro eléctrico para independizar la obra. Se deberán de ejecutarán las obras por un lateral, dejando el otro como provisional.una vez concluido ese lateral se procederá a instalar las farolas preparadas y ya se tendrá alumbrado para poder retirar el viejo del otro lateral.

| Código | Ud | Descripción | Rendimiento | Precio | Importe |
|---|---|---|---|---|---|
| ALUMPROVB | PA | Alumbrado provisional (21/03/2016) | 1 | 2500 | 2500.00 |
|  |  | Total |  |  | 2500 |

**DADOCIM1** Ud DADO DE CIMENTACION
2 Ud × 579.51 = 1159.02
Dado de cimentación para columna de 4,5 m de altura, de dimensiones 0,50x0,50x0,70 m de hormigón HM-25, incluso sistema en Y 110 mm para conexión, y pernos de anclaje. Incluso excavación. Ejecutada según NTE-IEE.

| Código | Ud | Descripción | Rendimiento | Precio | Importe |
|---|---|---|---|---|---|
| U01AA007 | h | Oficial | 5 | 16.5 | 82.50 |
| MAOAQ002 | h | Peón ordinario | 5 | 14.8 | 74.00 |
| U04MA510 | m³ | Hormigón HM-20/P/40/ I central (material; 21/03/2016) | 5.5 | 68.02 | 374.11 |
| U07GA005 | m² | Tablero encofrar 25 mm 4 puestas (material) | 5 | 3.22 | 16.10 |
| %CI | % | Costes indirectos..(s/total) | 6 % | 546.71 | 32.80 |
|  |  | Total |  |  | 579.51 |

**RESTFAROLA** ud RESTAURACION DE FAROLA (21/03/2016)
15 ud × 576.06 = 8640.90
ud. Restauracion de farola existente mediante chorreado abrasivo hasta el grado Sa 2 y medio s/ ISO8501-1 salvo en el farol, donde se realizará un lijado o cepillado y repintado de los mismos en RAL a elegir por DF con pintura adecuada ), con posterior aplicación de una capa de imprimación epoxi de 50 micras, una metalización con zinc y 2 capas de pintura de acabado RAL a definir por DF. Completamente instalada incluyendo transporte, accesorios, conexionado y pernos de anclaje.Totalmente terminada.

| Código | Ud | Descripción | Rendimiento | Precio | Importe |
|---|---|---|---|---|---|
| U01AA007 | h | Oficial | 3.5 | 16.5 | 57.75 |
| RESTFAROLA1 | Ud | Restauración de farola (21/03/2016) | 3.2 | 146 | 467.20 |
| MAOAQ002 | h | Peón ordinario | 1.25 | 14.8 | 18.50 |
| %CI | % | Costes indirectos..(s/total) | 6 % | 543.45 | 32.61 |
|  |  | Total |  |  | 576.06 |

**recolfarola** ud RECOLOCACIÓN FAROLA
15 ud × 356.59 = 5348.85
ud. Recolocación de farola con grúa todos los medios necesarios y materiales para su correcta recolocación. totalmente instalada

| Código | Ud | Descripción | Rendimiento | Precio | Importe |
|---|---|---|---|---|---|
| U01AA007 | h | Oficial | 2.5 | 16.5 | 41.25 |
| MAOAQ002 | h | Peón ordinario | 2.5 | 14.8 | 37.00 |
| U37AD000 | h | Motocompresor | 1 | 9.66 | 9.66 |
| U02OD105 | h | Autogrúa hidraúlica hasta 80 t | 2.5 | 99.4 | 248.50 |
| %CI | % | Costes indirectos..(s/total) | 6 % | 336.41 | 20.18 |
|  |  | Total |  |  | 356.59 |

**CANCORRU1** m CANALIZACION CORRUGADA
650 m × 6.82 = 4433.00
ml Suminstro e instalación de tres tubos corrugados. dos tubos de polietileno de Ø50 mm (1 de color verde y 1 de color rojo) . Todos ellos de doble capa corrugada en su cara exterior, y lisa e incolora en su cara interior.según UNE-en- 50086-2-4, para canlización en aceras, y con resistencia a compresión de tipo 450 N, incluso parte proporcional de piezas especiales, cama de arena de río de 10 cm de espesor con trasnporte y colocación. Incluido mandrilado y limpieza de tubos.

| Código | Ud | Descripción | Rendimiento | Precio | Importe |
|---|---|---|---|---|---|
| U01AA007 | h | Oficial | 0.1 | 16.5 | 1.65 |
| MAOAQ002 | h | Peón ordinario | 0.027 | 14.8 | 0.40 |
| CORRUG63 | m | Tubería Corrugada 50 m (material; 21/03/2016) | 3.06 | 1.01 | 3.09 |
| U39CA001 | t | Arena amarilla (material) | 0.108 | 2.8 | 0.30 |
| U39AA002 | h | Retroexcavadora neumáticos (maquinaria) | 0.03 | 27.1 | 0.81 |
| U39AH024 | h | Camión basculante 125 CV (maquinaria) | 0.01 | 19 | 0.19 |
| %CI | % | Costes indirectos..(s/total) | 6 % | 6.44 | 0.39 |
|  |  | Total |  |  | 6.82 |

**D36YL010** m CABLE 0,6-1KV DE 1x2,5 mm² (21/03/2016)
250 m × 0.88 = 220.00
m. Cable conductor de 0.6-1 kv. de 3x2.5 mm², colocado.

| Código | Ud | Descripción | Rendimiento | Precio | Importe |
|---|---|---|---|---|---|
| U01FY625 | h | Oficial especializado instalación eléctrica (mano de obra; 01/03/2019) | 0.01 | 19 | 0.19 |
| U01FY627 | h | Peón especializado instalación eléctrica (mano de obra; 01/03/2019) | 0.01 | 15.8 | 0.16 |
| U37YO010 | m | Cable de .06-1kv 1x2.50 mm² (material; 01/03/2019) | 1 | 0.48 | 0.48 |
| %CI | % | Costes indirectos..(s/total) | 6 % | 0.83 | 0.05 |
|  |  | Total |  |  | 0.88 |

| Medición | Uds. | Largo | Parcial |
|---|---|---|---|
|  | 2 | 125 | 250.00 |
| Total |  |  | 250 |

**ELCU2000** Ud ELECTRODO TIPO PICA Cu2000x14.6 mm
1 Ud × 16.2 = 16.20
Suministro e instalación de electrodo tipo pica de cobre con alma de acero de 2000x14.6 mm con espesor de cobre superior a 270 micras según Recomendación UNESA 6501, incluso medios auxiliares para hincado y en su caso relleno con material de aportación . Totalmente realizada.

| Código | Ud | Descripción | Rendimiento | Precio | Importe |
|---|---|---|---|---|---|
| U01AA007 | h | Oficial | 0.16 | 16.5 | 2.64 |
| U01AA008 | h | Oficial segunda (mano de obra) | 0.16 | 16.09 | 2.57 |
| ELCU2000B | Ud | Pica de puesta a tierra acero cobre Ø14 mm, L=2 m (material; 21/03/2016) | 1.06 | 9.5 | 10.07 |
| %CI | % | Costes indirectos..(s/total) | 6 % | 15.28 | 0.92 |
|  |  | Total |  |  | 16.2 |

**CONEX** PA PA CONEXIÓN A CUADRO (21/03/2016)
1 PA × 1000 = 1000.00
PA a justificar de conexión a cuadro de mando incluyendo conducción neceseria y todo tipo d emateriales necesarios par ala conexión, al menos, Magnetotérmico 2x6A y Diferencial 16 A 300 mA. Se incluyen en esta partida ambas conexiones en caso de realizarse por separado.

| Código | Ud | Descripción | Rendimiento | Precio | Importe |
|---|---|---|---|---|---|
| conex1b | PA | PA CONEXIÓN A CUADRO (21/03/2016) | 1 | 1000 | 1000.00 |
|  |  | Total |  |  | 1000 |

**PRYOCA** PA LEGALIZACIÓN DE LA INSTALACIÓN (21/03/2016)
1 PA × 1800 = 1800.00
Partida alzada, de abono íntegro, para proyecto, dirección de obra para legalización de instalación eléctrica del alumbrado público, inspección OCA, boletín y tramitaciones en industria., acometida electrica a los cuadros y pago de derechos de acometida por cada cuadro incluso tasas.

| Código | Ud | Descripción | Rendimiento | Precio | Importe |
|---|---|---|---|---|---|
| PRYOCAB | PA | Legalización de la instalación (21/03/2016) | 1 | 1800 | 1800.00 |
|  |  | Total |  |  | 1800 |

## 06 SEÑALIZACIÓN
Importe: 8831.95

**D38ID185** Ud SEÑAL CUADRADA 60x60 cm NIVEL 2
5 Ud × 207.67 = 1038.35
Señal cuadrada de 60x60 cm, nivel 2, i/p.p. poste alumnio, tornillería, cimentación y anclaje, totalmente colocada.

| Código | Ud | Descripción | Rendimiento | Precio | Importe |
|---|---|---|---|---|---|
| U01AA006 | h | Capataz | 0.8 | 17.5 | 14.00 |
| U01AA011 | h | Peón ordinario | 2.6 | 14.8 | 38.48 |
| U39AH003 | h | Camión 5 t (maquinaria) | 0.8 | 11 | 8.80 |
| U39VF082 | Ud | Señal cuadrada 60x60 cm nivel 2 (material) | 1 | 89.8 | 89.80 |
| U39VM003 | m | Poste tubo aluminio 80x40x2 mm (material; 21/03/2016) | 3 | 12 | 36.00 |
| U04MA510 | m³ | Hormigón HM-20/P/40/ I central | 0.13 | 68.02 | 8.84 |
| %CI | % | Costes indirectos..(s/total) | 6 % | 195.92 | 11.76 |
|  |  | Total |  |  | 207.67 |

**D38ID155** ud SEÑAL CIRCULAR 60 NIVEL 2
5 ud × 206.19 = 1030.95
ud. Señal reflectante circular D=60 cm nivel 2, i/p.p. poste aluminio, tornillería, cimentación y anclaje, totalmente colocada.

| Código | Ud | Descripción | Rendimiento | Precio | Importe |
|---|---|---|---|---|---|
| U01AA006 | h | Capataz | 0.8 | 17.5 | 14.00 |
| U01AA011 | h | Peón ordinario | 2.6 | 14.8 | 38.48 |
| U39AH003 | h | Camión 5 t | 0.8 | 11 | 8.80 |
| U39VF051 | Ud | Señal reflectante circular ø=60 cm nivel 2 (material) | 1 | 88.4 | 88.40 |
| U39VM003 | m | Poste tubo aluminio 80x40x2 mm | 3 | 12 | 36.00 |
| U04MA510 | m³ | Hormigón HM-20/P/40/ I central | 0.13 | 68.02 | 8.84 |
| %CI | % | Costes indirectos..(s/total) | 6 % | 194.52 | 11.67 |
|  |  | Total |  |  | 206.19 |

**D38IA010** m PREMARCAJE
375 m × 0.11 = 41.25
Premarcaje a cinta corrida.

| Código | Ud | Descripción | Rendimiento | Precio | Importe |
|---|---|---|---|---|---|
| U01AA006 | h | Capataz | 0.001 | 17.5 | 0.02 |
| U01AA007 | h | Oficial | 0.002 | 16.5 | 0.03 |
| MAOAQ002 | h | Peón ordinario | 0.002 | 14.8 | 0.03 |
| U39AP005 | h | Equipo ligero marcas viales (maquinaria) | 0.002 | 7.2 | 0.01 |
| U39AG001 | h | Barredora neumática autropopulsada | 0.002 | 7 | 0.01 |
| %CI | % | Costes indirectos..(s/total) | 6 % | 0.10 | 0.01 |
|  |  | Total |  |  | 0.11 |

| Medición | Uds. | Largo | Parcial |
|---|---|---|---|
|  | 3 | 125 | 375.00 |
| Total |  |  | 375 |

**D38IA020** m² SUPERFICIE REALMENTE PINTADA
260 m² × 12.39 = 3221.40
Superficie realmente pintada, con pintura reflectante y microesferas de vidrio, con máquina autopropulsada.

| Código | Ud | Descripción | Rendimiento | Precio | Importe |
|---|---|---|---|---|---|
| U01AA006 | h | Capataz | 0.049 | 17.5 | 0.86 |
| U01AA007 | h | Oficial | 0.1 | 16.5 | 1.65 |
| MAOAQ002 | h | Peón ordinario | 0.4 | 14.8 | 5.92 |
| U39VA002 | kg | Pintura marca vial acrílica (material) | 0.72 | 2 | 1.44 |
| U39VZ001 | kg | Esferitas de vidrio N.V. (material) | 0.48 | 1 | 0.48 |
| U39AG001 | h | Barredora neumática autropopulsada | 0.1 | 7 | 0.70 |
| U39AP001 | h | Marcadora autopropulsada | 0.1 | 6.4 | 0.64 |
| %CI | % | Costes indirectos..(s/total) | 6 % | 11.69 | 0.70 |
|  |  | Total |  |  | 12.39 |

**cont1l** ud SISTEMA DE CONTROL DE ACCESOS (21/03/2016)
1 ud × 3500 = 3500.00
UD de sistema de control de accesos a definir por DF

## 07 IMPREVISTOS (21/03/2016)
Importe: 60000

**PAVAR** PA PA A JUSTIFICAR PARA IMPREVISTOS Y PARTIDAS NO CONTEMPLADAS (21/03/2016)
1 PA × 60000 = 60000.00
Partida alzada a justificar, para obras no contempladas y mejoras a decidir por la direccion facultativa.

| Código | Ud | Descripción | Rendimiento | Precio | Importe |
|---|---|---|---|---|---|
| PAVARB | PA | PA Imprevistos y partidas no contempladas (21/03/2016) | 1 | 60000 | 60000.00 |
|  |  | Total |  |  | 60000 |

## 08 SERVICIOS AFECTADOS (19/10/2004)
Importe: 100085.89

**SERVAFEC** PA PA A JUSTIFICAR DE INTERFERENCIAS CON SERVICIOS AFECTADOS (21/03/2016)
1 PA × 90000 = 90000.00
PA Partida alzada a justificar de interferencias con servicios afectados e instalaciones

| Código | Ud | Descripción | Rendimiento | Precio | Importe |
|---|---|---|---|---|---|
| serafec2 | PA | PA a justificar de interferencias con servicios afectados (21/03/2016) | 1 | 90000 | 90000.00 |
|  |  | Total |  |  | 90000 |

**D36QA005** ud BOCA RIEGO
1 ud × 188.16 = 188.16
ud. Suministro y colocación mediante collarín de toma de carga, de Boca de Riego DN40 mm, mínimo PN 16 bar, racor de conexión tipo "Barcelona" de 45 mm de diámetro, arqueta de registro, cuerpo y tapa de fundición nodular GGG-50, cierre de GGG-50 totalmente revestido de EDPM, protección pintura Epoxi azul Ral 4015, modelo BV-05-63 de Belgicast o similar.

| Código | Ud | Descripción | Rendimiento | Precio | Importe |
|---|---|---|---|---|---|
| U01AA007 | h | Oficial | 2 | 16.5 | 33.00 |
| MAOAQ002 | h | Peón ordinario | 2 | 14.8 | 29.60 |
| U37QA001BAR | Ud | Boca riego Barcelona 45mm (material) | 1 | 84.89 | 84.89 |
| U37PA902 | Ud | Collarín de toma para D=80 mm (material) | 1 | 8.4 | 8.40 |
| U37PA911BAR | Ud | Racor de latón (material) | 1 | 17.02 | 17.02 |
| U37OG201 | m | Tubería polietileno D=1/2" (material) | 10 | 0.46 | 4.60 |
| %CI | % | Costes indirectos..(s/total) | 6 % | 177.51 | 10.65 |
|  |  | Total |  |  | 188.16 |

**D36PE200** ud VÁLVULA DE COMPUERTA DN=200 mm
1 ud × 801.23 = 801.23
ud. Válvula de conpuerta con cuerpo y tapa de fundición dúctil (EN-GJS-400/500 según EN1563), compuerta revestida totalmente de elastómero (POM, apto para agua potable)., mínimo PN 16 bar, tuerca de accionamiento en latón resistente a la desgalvanización, revestimiento interior mediante empolvado epoxi. Completamente colocada.

| Código | Ud | Descripción | Rendimiento | Precio | Importe |
|---|---|---|---|---|---|
| U01AA501 | h | Cuadrilla A | 5 | 38.9 | 194.50 |
| U37PE200 | Ud | Llave compuerta DN=200 mm (material) | 1 | 364.21 | 364.21 |
| U37PC201 | Ud | Volante de maniobra DN=200 mm (material) | 1 | 30.65 | 30.65 |
| U06HA015 | m² | Mallazo electrosoldado 15x15 d=6 (material) | 1.52 | 2.22 | 3.37 |
| A02BP510 | m³ | HORMIGÓN HNE-20/P/40 elab. obra | 0.477 | 101.85 | 48.58 |
| A01JF006 | m³ | MORTERO CEMENTO M5 | 0.386 | 77.34 | 29.85 |
| U10DA001 | Ud | Ladrillo cerámico 24x12x7 | 650 | 0.07 | 45.50 |
| A01JF003 | m³ | MORTERO CEMENTO M15 (material) | 0.054 | 96.74 | 5.22 |
| U05DC015 | Ud | Cerco y tapa de fundición (material; 21/03/2016) | 1 | 34 | 34.00 |
| %CI | % | Costes indirectos..(s/total) | 6 % | 755.88 | 45.35 |
|  |  | Total |  |  | 801.23 |

**ARWQ** ud ARQUETA REGISTRO 80x80x120
1 ud × 218.38 = 218.38
ud. Arqueta de registro de 80x8x120 cm realizada con fábrica de ladrillo macizo de 1/2 pie de espesor recibido con mortero de cemento M5 según UNE-EN 998-2, enfoscada y bruñida en su interior, i/solera de hormigón HM-20 N/mm² y tapa de hormigón armado, según CTE/DB-HS 5.

| Código | Ud | Descripción | Rendimiento | Precio | Importe |
|---|---|---|---|---|---|
| U01AA007 | h | Oficial | 3 | 16.5 | 49.50 |
| MAOAQ002 | h | Peón ordinario | 1.5 | 14.8 | 22.20 |
| A02BP510 | m³ | HORMIGÓN HNE-20/P/40 elab. obra | 0.25 | 101.85 | 25.46 |
| A01JF002 | m³ | MORTERO CEMENTO 1/2 (material) | 0.05 | 113.26 | 5.66 |
| U05DA070 | ud | Tapa de fundición (material; 21/03/2016) | 1 | 92 | 92.00 |
| U10DA001 | Ud | Ladrillo cerámico 24x12x7 | 160 | 0.07 | 11.20 |
| %CI | % | Costes indirectos..(s/total) | 6 % | 206.02 | 12.36 |
|  |  | Total |  |  | 218.38 |

**D36PE400** ud VÁLVULA DE MARIPOSA DN=300 mm
1 ud × 1760.41 = 1760.41
ud. Válvula de mariposa con disco de acero inoxidable con bridas y acoplamiento para tubería de fundición de 300 mm, provista de reductor manual, modelo BV-05-2 de BELGICAST o similar, PN 16, DN = 400 mm, i/ dado de anclaje y accesorios, colocada y probada.

| Código | Ud | Descripción | Rendimiento | Precio | Importe |
|---|---|---|---|---|---|
| U01AA501 | h | Cuadrilla A | 7.5 | 38.9 | 291.75 |
| U37PE400 | ud | Válvula de mariposa DN=300 mm (material; 01/03/2019) | 1 | 1125.7 | 1125.70 |
| U37PC401 | ud | Reductor manual DN=300 mm (material; 01/03/2019) | 1 | 194.73 | 194.73 |
| A02BP510 | m³ | HORMIGÓN HNE-20/P/40 elab. obra | 0.477 | 101.85 | 48.58 |
| %CI | % | Costes indirectos..(s/total) | 6 % | 1660.76 | 99.65 |
|  |  | Total |  |  | 1760.41 |

**D36QD008** ud HIDRANTE DE ARQUETA D=100 mm
1 ud × 935.42 = 935.42
Boca de riego e hidrante para incendios tipo "Belgicast" de D=100 mm, con arqueta y tapa de fundición resistente al paso de vehículos pesados, incluso conexión a la red de distribución, con tubería de fundución dúctil clase D de 100 mm de diámetro, p.p. de unión Gibault, codos, etc., totalmente instalado.

| Código | Ud | Descripción | Rendimiento | Precio | Importe |
|---|---|---|---|---|---|
| U01AA007 | h | Oficial | 3.5 | 16.5 | 57.75 |
| MAOAQ002 | h | Peón ordinario | 7 | 14.8 | 103.60 |
| U37QD011 | Ud | Boca riego e hidrante D=100mm (material) | 1 | 607.68 | 607.68 |
| U37PA203 | Ud | Codo de 90° para D=100 mm (material) | 2 | 15.39 | 30.78 |
| U37PA042 | Ud | Unión Gibault clase D=100 mm (material) | 4 | 9.11 | 36.44 |
| U05AE000 | m | Tubería Super Metallit D=100mm (material; 21/03/2016) | 1 | 18.96 | 18.96 |
| U37PA403 | Ud | Unión Gibault en T D=100 mm (material) | 1 | 27.26 | 27.26 |
| %CI | % | Costes indirectos..(s/total) | 6 % | 882.47 | 52.95 |
|  |  | Total |  |  | 935.42 |

**hormmac** ud MACIZADO EN ZONAS DE QUIEBROS Y CAMBIOS DE DIRECCIÓN (19/10/2004)
1 ud × 108.69 = 108.69
ud Macizo de anclaje según planos de Proyecto y Anejos de cálculo

| Código | Ud | Descripción | Rendimiento | Precio | Importe |
|---|---|---|---|---|---|
| MAOAQ002 | h | Peón ordinario | 1.5 | 14.8 | 22.20 |
| A02FA723 | m³ | HORMIGÓN HA-25/P/20/ IIa CENTRAL (material) | 0.4 | 72.84 | 29.14 |
| U18WA006 | m³ | Transporte, bombeado y vertido de hormigón | 0.4 | 8 | 3.20 |
| PEAA.2ba | kg | Acero corrugado B-500 S ferrallado (material; 19/10/2004) | 60 | 0.8 | 48.00 |
| %CI | % | Costes indirectos..(s/total) | 6 % | 102.54 | 6.15 |
|  |  | Total |  |  | 108.69 |

**ARRTBABEX** m LEVANTADO DE TUBERIA EXISTENTE
20 m × 4.41 = 88.20
m. Levantado de tuberia de abastecimiento existente, incluso excavacion mecanica y manual necesaria, p.p de piezas especiales y accesorios con traslado de material a vertedero aurtorizado mediante gestion de residuos segun R.D.vigente.

| Código | Ud | Descripción | Rendimiento | Precio | Importe |
|---|---|---|---|---|---|
| U01AA007 | h | Oficial | 0.025 | 16.5 | 0.41 |
| MAOAQ002 | h | Peón ordinario | 0.025 | 14.8 | 0.37 |
| U02JK005 | h | Camión grúa autocargable hasta 10 t | 0.08 | 33.81 | 2.70 |
| U02FK001 | h | Retroexcavadora (maquinaria) | 0.025 | 20 | 0.50 |
| U39AC005 | h | Compactador manual | 0.025 | 7 | 0.18 |
| %CI | % | Costes indirectos..(s/total) | 6 % | 4.16 | 0.25 |
|  |  | Total |  |  | 4.41 |

**UPAM20D60** m TUBERÍA DE FD DN 200mm CLASE C100 TIPO NATURAL O SIMILAR ABASTECIMIENTO
20 m × 76.13 = 1522.60
m. Tubería de fundición dúctil para abastecimiento tipo NATURAL, o similar, DN 200 mm, y Clase de Presión C 50 según norma UNE EN 545:2011, de longitud útil 6 m, con revestimiento exterior BIOZINALIUM, de aleación cinc y aluminio 85-15 enriquecida con cobre, de masa mínima 400 g/m2 y con capa de protección Aquacoat de naturaleza acrílica en fase acuosa, de espesor medio 80 µm de color azul, y revestida interiormente con mortero de cemento de alto horno aplicado por vibrocentrifugación. El cemento empleado es conforme a la norma UNE EN 197-1:2000, con marcado CE, que garantiza una elevada durabilidad y alimentariedad. Unión automática flexible tipo Standard mediante junta de elastómero en EPDM bilabial según norma UNE EN 681-1:1996, con una desviación angular máxima de 5°. Incluye p/p de junta. Instalada en zanja sobre cama de apoyo de arena de río, no se incluyen excavación ni posterior relleno de zanja, ni pruebas.

| Código | Ud | Descripción | Rendimiento | Precio | Importe |
|---|---|---|---|---|---|
| PPAMNSB20D60AQ-E00 | m | Tubería de FD DN 200mm clase C50 tipo NATURAL o similar para abastecimiento y riego (material; 21/03/2016) | 1 | 58.1 | 58.10 |
| PGEN006 | m³ | Arena de rio 0-6 mm (material; 31/10/2019) | 0.22 | 18.89 | 4.16 |
| OGEN025 | h | Oficial 1ª fontanero (mano de obra; 31/10/2019) | 0.19 | 19.05 | 3.62 |
| MAOAQ002 | h | Peón ordinario | 0.19 | 14.8 | 2.81 |
| U37OE001 | h | Grúa automovil (maquinaria) | 0.13 | 24.05 | 3.13 |
| %CI | % | Costes indirectos..(s/total) | 6 % | 71.82 | 4.31 |
|  |  | Total |  |  | 76.13 |

**UPAM15C6** m TUBERÍA DE FD DN 150mm CLASE C100 TIPO NATURAL O SIMILAR ABASTECIMIENTO (21/03/2016)
20 m × 54.01 = 1080.20
m. Tubería de fundición dúctil para abastecimiento tipo NATURAL, o similar, DN 150 mm, y Clase de Presión C 64 según norma UNE EN 545:2011, de longitud útil 6 m, con revestimiento exterior BIOZINALIUM, de aleación cinc y aluminio 85-15 enriquecida con cobre, de masa mínima 400 g/m2 y con capa de protección Aquacoat de naturaleza acrílica en fase acuosa, de espesor medio 80 µm de color azul, y revestida interiormente con mortero de cemento de alto horno aplicado por vibrocentrifugación. El cemento empleado es conforme a la norma UNE EN 197-1:2000, con marcado CE, que garantiza una elevada durabilidad y alimentariedad. Unión automática flexible tipo Standard mediante junta de elastómero en EPDM bilabial según norma UNE EN 681-1:1996, con una desviación angular máxima de 5°. Incluye p/p de junta. Instalada en zanja sobre cama de apoyo de arena de río, no se incluyen excavación ni posterior relleno de zanja, ni pruebas.

| Código | Ud | Descripción | Rendimiento | Precio | Importe |
|---|---|---|---|---|---|
| PPAMNSB15C60AQ-E00 | m | Tubería de FD DN 150mm clase C64 tipo NATURAL o similar para abastecimiento y riego (material; 21/03/2016) | 1 | 43 | 43.00 |
| PGEN006 | m³ | Arena de rio 0-6 mm | 0.12 | 18.89 | 2.27 |
| OGEN025 | h | Oficial 1ª fontanero | 0.12 | 19.05 | 2.29 |
| MAOAQ002 | h | Peón ordinario | 0.1 | 14.8 | 1.48 |
| MGEN018 | h | Excavadora de neumáticos de 67 cv (maquinaria; 31/10/2019) | 0.05 | 38.2 | 1.91 |
| %CI | % | Costes indirectos..(s/total) | 6 % | 50.95 | 3.06 |
|  |  | Total |  |  | 54.01 |

**UPAM10B60** m TUBERÍA DE FD DN 100mm CLASE C100 TIPO NATURAL O SIMILAR ABASTECIMIENTO (21/03/2016)
20 m × 48.41 = 968.20
m. Tubería de fundición dúctil para abastecimiento tipo NATURAL, o similar, DN 100 mm, y Clase de Presión C 100 según norma UNE EN 545:2011, de longitud útil 6 m, con revestimiento exterior BIOZINALIUM, de aleación cinc y aluminio 85-15 enriquecida con cobre, de masa mínima 400 g/m2 y con capa de protección Aquacoat de naturaleza acrílica en fase acuosa, de espesor medio 80 µm de color azul, y revestida interiormente con mortero de cemento de alto horno aplicado por vibrocentrifugación. El cemento empleado es conforme a la norma UNE EN 197-1:2000, con marcado CE, que garantiza una elevada durabilidad y alimentariedad. Unión automática flexible tipo Standard mediante junta de elastómero en EPDM bilabial según norma UNE EN 681-1:1996, con una desviación angular máxima de 5°. Incluye p/p de junta. Instalada en zanja sobre cama de apoyo de arena de río, no se incluyen excavación ni posterior relleno de zanja, ni pruebas.

| Código | Ud | Descripción | Rendimiento | Precio | Importe |
|---|---|---|---|---|---|
| PPAMNSB10B60AQ-E00 | m | Tubería de FD DN 100mm clase C100 tipo NATURAL o similar para abastecimiento y riego (material; 21/03/2016) | 1 | 28.5 | 28.50 |
| PGEN006 | m³ | Arena de rio 0-6 mm | 0.1 | 18.89 | 1.89 |
| OGEN025 | h | Oficial 1ª fontanero | 0.1 | 19.05 | 1.91 |
| MAOAQ002 | h | Peón ordinario | 0.8 | 14.8 | 11.84 |
| MGEN018 | h | Excavadora de neumáticos de 67 cv | 0.04 | 38.2 | 1.53 |
| %CI | % | Costes indirectos..(s/total) | 6 % | 45.67 | 2.74 |
|  |  | Total |  |  | 48.41 |

**UPAM30D60** m TUBERÍA DE FD DN 300 mm CALSE C50 TIPO NATURAL O SIMILAR
20 m × 120.72 = 2414.40
Tubería de fundición dúctil para abastecimiento tipo NATURAL, o similar, DN 300 mm, y Clase de Presión C 50 según norma UNE EN 545:2011, de longitud útil 6 m, con revestimiento exterior BIOZINALIUM, de aleación cinc y aluminio 85-15 enriquecida con cobre, de masa mínima 400 g/m2 y con capa de protección Aquacoat de naturaleza acrílica en fase acuosa, de espesor medio 80 µm de color azul, y revestida interiormente con mortero de cemento de alto horno aplicado por vibrocentrifugación. El cemento empleado es conforme a la norma UNE EN 197-1:2000, con marcado CE, que garantiza una elevada durabilidad y alimentariedad. Unión automática flexible tipo Standard mediante junta de elastómero en EPDM bilabial según norma UNE EN 681-1:1996, con una desviación angular máxima de 5°. Incluye p/p de junta. Instalada en zanja sobre cama de apoyo de arena de río, no se incluyen excavación ni posterior relleno de zanja, ni pruebas.

| Código | Ud | Descripción | Rendimiento | Precio | Importe |
|---|---|---|---|---|---|
| PPAMNSB30D60AQ-E00 | m | Tubería de FD DN 300mm clase C50 tipo NATURAL o similar para abastecimiento y riego (material; 21/03/2016) | 1 | 98.9 | 98.90 |
| PGEN006 | m³ | Arena de rio 0-6 mm | 0.26 | 18.89 | 4.91 |
| OGEN025 | h | Oficial 1ª fontanero | 0.28 | 19.05 | 5.33 |
| MAOAQ002 | h | Peón ordinario | 0.24 | 14.8 | 3.55 |
| U37OE001 | h | Grúa automovil | 0.05 | 24.05 | 1.20 |
| %CI | % | Costes indirectos..(s/total) | 6 % | 113.89 | 6.83 |
|  |  | Total |  |  | 120.72 |

## 09 GESTIÓN DE RESIDUOS (21/03/2016)
Importe: 60345.39

**PAGRCD** ud Ud DE GESTIÓN DE RESIDUOS DE LA CONSTRUCCIÓN (21/03/2016)
1 ud × 60345.39 = 60345.39
Ud de Gestión de Residuos de la Construcción y Demolición durante la ejecución de las obras según Estudio de Gestión de Residuos de la Construcción y Demolición.

| Código | Ud | Descripción | Rendimiento | Precio | Importe |
|---|---|---|---|---|---|
| PAGRCDB | PA | Ud de gestión de residuos de la construcción (21/03/2016) | 1 | 60345.39 | 60345.39 |
|  |  | Total |  |  | 60345.39 |

## 10 SEGURIDAD Y SALUD (21/03/2016)
Importe: 24824.68

**PASGSL** ud UD DE SEGURIDAD Y SALUD (21/03/2016)
1 ud × 24824.68 = 24824.68
Ud de Seguridad y Salud durante la ejecución de las obras según Estudio de Seguridad y Salud.

| Código | Ud | Descripción | Rendimiento | Precio | Importe |
|---|---|---|---|---|---|
| PASGSLB | PA | UD de seguridad y salud (21/03/2016) | 1 | 24824.68 | 24824.68 |
|  |  | Total |  |  | 24824.68 |

| Código | Ud | Descripción | Precio |
|---|---|---|---|
| U04MA210 | m³ | Hormigón HM-20/P/40/ I central (material) | 70.06 |
| U04MA310 | m³ | Hormigón HM-20/P/40/ I central (material) | 70.06 |

## Precios auxiliares

**A01JF006** m³ MORTERO CEMENTO M5 (material)
Precio: 77.34
Mortero de cemento CEM II/B-P 32,5 R y arena de río M5 con una resistencia a compresión de 5 N/mm² según norma UNE-EN 998-2, confeccionado con hormigonera de 250 L.

| Código | Ud | Descripción | Rendimiento | Precio | Importe |
|---|---|---|---|---|---|
| MAOAQ002 | h | Peón ordinario | 1.82 | 14.8 | 26.94 |
| U04CA001 | Tn | Cemento CEM II/B-P 32,5 R Granel (material) | 0.25 | 114.5 | 28.63 |
| U04AA001 | m³ | Arena de río (0-5 mm) (material) | 1.1 | 18.9 | 20.79 |
| U04PY001 | m³ | Agua (material) | 0.255 | 1.56 | 0.40 |
| A03LA005 | h | HORMIGONERA ELÉCTRICA 250 L (material) | 0.4 | 1.45 | 0.58 |
|  |  | Total |  |  | 77.34 |

**A02FA510** m³ HORMIGÓN HM-20/P/40/ I CENTRAL (material; 21/03/2016)
Precio: 68.02
Hormigón en masa de resistencia HM-20/P/40/ I Nmm², con cemento CEM II/A-P 32,5 R, arena de río y árido rodado tamaño máximo 40 mm, de central para vibrar y consistencia plástica, puesto en obra, con p.p. de mermas y cargas incompletas. Según EHE-08.

| Código | Ud | Descripción | Rendimiento | Precio | Importe |
|---|---|---|---|---|---|
| U04MA510 | m³ | Hormigón HM-20/P/40/ I central | 1 | 68.02 | 68.02 |
|  |  | Total |  |  | 68.02 |

**U01AA501** h Cuadrilla A (mano de obra)
Precio: 38.9
Hr. Cuadrilla A de albañilería, cuantificando para su formación 1,00 h de oficial de primera, 1,00 h de ayudante y 0,50 h de peón suelto.

| Código | Ud | Descripción | Rendimiento | Precio | Importe |
|---|---|---|---|---|---|
| U01AA007 | h | Oficial | 1 | 16.5 | 16.50 |
| U01AA009 | h | Ayudante | 1 | 15 | 15.00 |
| MAOAQ002 | h | Peón ordinario | 0.5 | 14.8 | 7.40 |
|  |  | Total |  |  | 38.9 |

**A02BP510** m³ HORMIGÓN HNE-20/P/40 elab. obra (material)
Precio: 101.85
Hormigón en masa de resistencia HNE-20 N/mm² según EHE-08, con cemento CEM II/A-P 32,5 R, arena de río y árido rodado tamaño máximo 40 mm confeccionado con hormigonera de 250 L., para vibrar y consistencia plástica.

| Código | Ud | Descripción | Rendimiento | Precio | Importe |
|---|---|---|---|---|---|
| U01AA011 | h | Peón ordinario | 1.78 | 14.8 | 26.34 |
| U04CA001 | Tn | Cemento CEM II/B-P 32,5 R Granel | 0.365 | 114.5 | 41.79 |
| U04AA101 | Tn | Arena de río (0-5 mm) (material) | 0.66 | 12.6 | 8.32 |
| U04AF150 | Tn | Garbancillo 20/40 mm (material) | 1.32 | 18.5 | 24.42 |
| U04PY001 | m³ | Agua | 0.16 | 1.56 | 0.25 |
| A03LA005 | h | HORMIGONERA ELÉCTRICA 250 L | 0.5 | 1.45 | 0.73 |
|  |  | Total |  |  | 101.85 |

**A01JF003** m³ MORTERO CEMENTO M15 (material)
Precio: 96.74
m³. Mortero de cemento CEM II/B-P 32,5 R y arena de río M15 con una resistencia a compresión de 15 N/mm² según norma UNE-EN 998-2, confeccionado con hormigonera de 250 L.

| Código | Ud | Descripción | Rendimiento | Precio | Importe |
|---|---|---|---|---|---|
| MAOAQ002 | h | Peón ordinario | 1.82 | 14.8 | 26.94 |
| U04CA001 | Tn | Cemento CEM II/B-P 32,5 R Granel | 0.44 | 114.5 | 50.38 |
| U04AA001 | m³ | Arena de río (0-5 mm) | 0.975 | 18.9 | 18.43 |
| U04PY001 | m³ | Agua | 0.26 | 1.56 | 0.41 |
| A03LA005 | h | HORMIGONERA ELÉCTRICA 250 L | 0.4 | 1.45 | 0.58 |
|  |  | Total |  |  | 96.74 |

**A01JF002** m³ MORTERO CEMENTO 1/2 (material)
Precio: 113.26
m³. Mortero de cemento CEM II/B-P 32,5 R y arena de río de dosificación 1/2 confeccionado con hormigonera de 250 L.

| Código | Ud | Descripción | Rendimiento | Precio | Importe |
|---|---|---|---|---|---|
| MAOAQ002 | h | Peón ordinario | 1.82 | 14.8 | 26.94 |
| U04CA001 | Tn | Cemento CEM II/B-P 32,5 R Granel | 0.6 | 114.5 | 68.70 |
| U04AA001 | m³ | Arena de río (0-5 mm) | 0.88 | 18.9 | 16.63 |
| U04PY001 | m³ | Agua | 0.265 | 1.56 | 0.41 |
| A03LA005 | h | HORMIGONERA ELÉCTRICA 250 L | 0.4 | 1.45 | 0.58 |
|  |  | Total |  |  | 113.26 |

**A02FA723** m³ HORMIGÓN HA-25/P/20/ IIa CENTRAL (material)
Precio: 72.84
m³. Hormigón para armar de resistencia HA-25/P/20/ IIa Nmm², con cemento CEM II/A-P 32,5 R arena de río y árido rodado tamaño máximo 20 mm, de central para vibrar y consistencia plástica, puesto en obra, con p.p. de mermas y cargas incompletas. Según EHE-08.

| Código | Ud | Descripción | Rendimiento | Precio | Importe |
|---|---|---|---|---|---|
| U04MA723 | m³ | Hormigón HA-25/P/20/ IIa central (material) | 1 | 72.84 | 72.84 |
|  |  | Total |  |  | 72.84 |

**A03LA005** h HORMIGONERA ELÉCTRICA 250 L (material)
Precio: 1.45
Hormigonera eléctrica de 250 L con un motor eléctrico de 3CV, con bastidor y cabina de acero, pala mezcladoras, adecuadas para asegurar una mezcla rápida y homogénea, mecanismos protegidos herméticamente, con un peso en vacío de 290kg y un rendimiento aproximado de 3,4m³.

| Código | Ud | Descripción | Rendimiento | Precio | Importe |
|---|---|---|---|---|---|
| U02LA201 | h | Hormigonera 250 L (maquinaria) | 1 | 0.9 | 0.90 |
| U%10 | % | Amortización y otros gastos | 10 % | 0.90 | 0.09 |
| U02SW005 | Ud | Kilowatio | 3.5 | 0.13 | 0.46 |
|  |  | Total |  |  | 1.45 |

## Recursos

**PEAA.2ba** kg Acero corrugado B-500 S ferrallado
Acero en redondo corrugado B-500 S, de entre 6 y 32 mm. de diámetro (precio medio).

**PGEN006** m³ Arena de rio 0-6 mm
Claves: río, areno

**OGEN025** h Oficial 1ª fontanero
Claves: fontanería, calefactor

**MGEN018** h Excavadora de neumáticos de 67 cv
Claves: hidráulico, neumático
